# Landesgartenschau Rottweil 2028
Angebotsaufforderung (GAEB DA XML 3.1, DA83)
Projekt: 241055_AUF
Währung: EUR
Nebenangebote zugelassen: ja
Erstellt mit: GXML Toolbox V3.3 R20210630, iTWO_64 V11.0.425, 23.10.2026

## Los-1 Verkehrssicherung
Datum: 23.10.2026

### Bereich 1 VERKEHRSSICHICHERUNG

#### Abschnitt 1.1 Verkehrssicherung längerer Dauer

**1.1.10 Verkehrssich. läng. Dauer aufbauen Arbeitsstelle*.auß. Kraft setzen*.. Anordnung Unt. AG*Geb.ü.100b.200Eu.**
*** Pauschalposition
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach RSA, Regelplan B I/1 mit Anpassungen an die örtliche Situation ausführen.
Verkehrssicherung an Hochbrücktorstraße = Regelsituation mit freizuhaltender Mindestfahrbahnbreite von 6,0 m, siehe Ausführungsplan "Grundriss Baustellenlogistik". Verkehrssicherung einschließlich Baustellenzufahrt herstellen. Feuerwehrzufahrt zur Grafengasse freilassen. Ausführung nach Wahl des AN.
Vorhandene Verkehrsschilder nach Unterlagen des AG außer Kraft setzen.
Länge des Arbeitsbereiches ca. 30 m.
Verkehrsrechtliche Anordnung nach Unterlagen des AG
einholen und zugehörige Unterlagen erstellen. Erforderliche Ortsbesichtigungen zur Erstellung der Planunterlagen für die verkehrsrechtliche Anordnung durchführen.
Anfallende Gebühren für verkehrsrechtliche Anordnung
über 100,00 Euro bis 200,00 Euro.
Menge: 1,000 Psch

**1.1.20 Verkehrssich. läng. Dauer vorhalten wie Vorposition**
Verkehrssicherung längerer Dauer vorhalten, warten, instand setzen und betreiben. Vorübergehende Verkehrssicherungsmaßnahmen durchführen. Die Kontrolle der Verkehrssicherung wird gesondert vergütet.
Verkehrssicherung wie in Vorposition beschrieben.
Menge: 340,000 d

**1.1.30 Verkehrssich. läng. Dauer abbauen *in Kraft setzen**
*** Pauschalposition
Verkehrssicherung an Arbeitsstellen längerer Dauer abbauen. Vorübergehende Verkehrssicherungsmaßnahmen
durchführen. Vorübergehende Markierung entfernen,
transportable Lichtsignalanlage, bauliches Leitelement,
mobile Stauwarnanlage, LED-Anzeigetafel und transportable Schutzeinrichtung abbauen werden gesondert
vergütet.
Nach RSA, Regelplan . Verkehrssicherung zwischen Baufeld Seite Neckar und Straße "In der Au".
Vorhandene Verkehrsschilder nach Unterlagen des AG wieder in Kraft setzen.
Länge des Arbeitsbereiches ca. 50 m.
Menge: 1,000 Psch

**1.1.40 Zulage für die Erweiterung der Verkehrssich. längs**
Zulage für die Erweiterung der vorhandenen Verkehrssicherung in Richtung Westen unter Beibehaltung der freizuhaltenden Mindestfahrbahnbreite von 6,0 m.
Erweiterung der Verkehrssicherung längerer Dauer einschließlich Verkehrszeichen und Verkehrseinrichtungen (Absperrgeräte, Warnleuchten und Aufstellvorrichtungen) betriebsfertig auf- bzw. umbauen.
Vorhalten, Kontrolle, Wartung, Instandsetzung, Betreiben und Abbauen der Erweiterung werden gesondert vergütet.
Vorübergehende Verkehrssicherungsmaßnahmen durchführen.
Verkehrssicherung an Arbeitsstelle.
Analog RSA, Regelplan B I/1 mit Anpassungen an die örtliche Situation ausführen.
Verkehrssicherung an Hochbrücktorstraße = Erweiterung mit freinzuhaltender Mindestfahrbahnbreite von 6,0 m, siehe Ausführungsplan "Grundriss Baustellenlogistik".
Vorhandene Verkehrsschilder nach Unterlagen des AG außer Kraft setzen.
Länge des Arbeitsbereiches: Erweiterung von ca. 30 m auf ca. 60 m.
Verkehrsrechtliche Anordnung nach Unterlagen des AG
für die erweiterte Fläche einholen und zugehörige Unterlagen erstellen.
Anfallende Gebühren für verkehrsrechtliche Anordnung
über bis 100,00 Euro.
Menge: 4,000 St

**1.1.50 Zulage für Verkehrssich. läng. Dauer vorhalten wie Vorposition**
Erweiterung der Verkehrssicherung längerer Dauer vorhalten, warten, instand setzen und betreiben. Vorübergehende Verkehrssicherungsmaßnahmen durchführen.
Die Kontrolle der Verkehrssicherung wird gesondert vergütet.
Erweiterung der Verkehrssicherung längs wie in Vorposition beschrieben.
Menge: 200,000 d

**1.1.60 Zulage für Verkehrssich. läng. Dauer abbauen**
Erweiterte Verkehrssicherung an Arbeitsstellen längerer Dauer abbauen. Vorübergehende Verkehrssicherungsmaßnahmen
durchführen. Vorübergehende Markierung entfernen.
Verkehrssicherung an Hochbrücktorstraße = Erweiterung mit freinzuhaltender Mindestfahrbahnbreite von 6,0 m, siehe Ausführungsplan "Grundriss Baustellenlogistik".
Vorhandene Verkehrsschilder nach Unterlagen des AG wieder in Kraft setzen.
Länge des erweiterten Arbeitsbereiches ca. 20 m.
Menge: 4,000 St

**1.1.70 Zulage für die Erweiterung der Verkehrssich.quer**
Zulage für die Erweiterung der vorhandenen Verkehrssicherung neben der vorhandenen unter Beibehaltung der freizuhaltenden Mindestfahrbahnbreite von 3,0 m.
Erweiterung der Verkehrssicherung längerer Dauer einschließlich Verkehrszeichen und Verkehrseinrichtungen (Absperrgeräte, Warnleuchten und Aufstellvorrichtungen) betriebsfertig auf- bzw. umbauen.
Vorhalten, Kontrolle, Wartung, Instandsetzung, Betreiben und Abbauen der Erweiterung werden gesondert vergütet.
Vorübergehende Verkehrssicherungsmaßnahmen durchführen.
Verkehrssicherung an Arbeitsstelle.
Analog RSA, Umbau von Regelplan BI/1 zu Regelplan B I/2 mit Anpassungen an die örtliche Situation ausführen.
Verkehrssicherung an Hochbrücktorstraße = Erweiterung quer zur bestehenden mit freinzuhaltender Mindestfahrbahnbreite von 3,0 m, siehe Ausführungsplan "Grundriss Baustellenlogistik".
Vorhandene Verkehrsschilder nach Unterlagen des AG außer Kraft setzen.
Länge des erweiterten Arbeitsbereiches ca. 30 m.
Verkehrsrechtliche Anordnung nach Unterlagen des AG
für die erweiterte Fläche einholen und zugehörige Unterlagen erstellen.
Anfallende Gebühren für verkehrsrechtliche Anordnung
über bis 100,00 Euro.
Menge: 2,000 St

**1.1.80 Zulage für Verkehrssich. läng. Dauer vorhalten wie Vorposition**
Erweiterung der Verkehrssicherung längerer Dauer vorhalten, warten, instand setzen und betreiben. Vorübergehende Verkehrssicherungsmaßnahmen durchführen.
Die Kontrolle der Verkehrssicherung wird gesondert vergütet.
Erweiterung der Verkehrssicherung quer wie in Vorposition beschrieben.
Menge: 100,000 d

**1.1.90 Zulage für Verkehrssich. läng. Dauer abbauen**
Erweiterte Verkehrssicherung an Arbeitsstellen längerer Dauer abbauen. Vorübergehende Verkehrssicherungsmaßnahmen
durchführen. Vorübergehende Markierung entfernen.
Verkehrssicherung an Hochbrücktorstraße = Erweiterung mit freizuhaltender Mindestfahrbahnbreite von 3,0 m auf eine freizuhaltende Mindestfahrbahnbreite von 6.0 m umbauen, siehe Ausführungsplan "Grundriss Baustellenlogistik".
Vorhandene Verkehrsschilder nach Unterlagen des AG wieder in Kraft setzen.
Länge des erweiterten Arbeitsbereiches ca. 30 m.
Menge: 2,000 St

**1.1.100 Transp. LSA f. Engst. aufb. u. abb. LSA Typ B*Verbind. Wahl AN Entf. ü.50bis100m*Versorg. Wahl AN 2 SZP*VTU erstellen**
Transportable Lichtsignalanlage (LSA) für Engstelle
einschließlich Energieversorgung aufbauen, in Betrieb
nehmen und abbauen. Vorhalten, Kontrolle, Wartung, In-
standsetzung und Betreiben werden gesondert vergütet.
Vorübergehende Verkehrssicherungsmaßnahmen durchführen.
70 v. H. des Preises werden nach betriebsfertigem Aufbau, der Rest nach Abbau vergütet.
LSA Typ B, Festzeitsteuerung.
Verbindung nach Wahl des AN.
Entfernung der Signalgeberstandorte über 50,00 m bis
100,00 m.
Energieversorgung nach Wahl des AN.
Mit Steuerung für 2 Signalzeitenpläne.
Verkehrstechnische Unterlage bestehend aus Signallageplan, Berechnungen, Zwischenzeitenmatrix, Signalzeitenplan erstellen.
Menge: 1,000 St

**1.1.110 Transport. Lichtsignalanlage vorh. wie Vorposition**
Transportable Lichtsignalanlage (LSA) vorhalten, warten, instand setzen und betreiben. Vorübergehende Verkehrssicherungsmaßnahmen durchführen. Die Kontrolle
wird gesondert vergütet.
Transportable LSA wie in Vorposition beschrieben.
Abrechnung nach Stück und Tag.
Menge: 200,000 Std

*Hinweis*
Hinweis zur nachfolgenden Position:
Für Verkehrssicherungen an der Hochbrücktorstraße.
Kontrollen einschließlich erweiterten Verkehrssicherungen längs bzw. quer.

**1.1.120 Kontrolle d. Verkehrss. an Arb.st. zwei bzw. einmal*schrift.Dokument**
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Schriftliche Dokumentation der Kontrolle nach Unterlagen des AG.
Menge: 340,000 d

*Hinweis*
Das Vorhalten der LSA wird über die Position in Abschnitt 1.1. abgerechnet.

#### Abschnitt 1.2 Verkehrssicherung kürzerer Dauer

**1.2.10 Verk.sich. kürzerer Dauer durchf. Verk.konzept AG*stat. Arbeitsst. bis 4 Std. Anordnung**
Verkehrssicherung an Arbeitsstellen von kürzerer Dauer
betriebsfertig aufbauen, vorhalten, warten, instand
setzen, betreiben und abbauen. Vorübergehende Verkehrssicherungsmaßnahmen durchführen.
Nach Baustellenlogistikplan des AG.
Einschließlich dem Auf-,  Abbauen und Betreiben einer transportablen Lichtsignalanlage.
Für stationäre Arbeitsstelle.
Länge des Arbeitsbereiches ca. 30 m.
Gesamtdauer der Verkehrsführung bis 4 Std.
Verkehrsrechtliche Anordnung einholen und zugehörige Unterlagen erstellen. Erforderliche Ortsbesichtigungen zur Erstellung der Planunterlagen für die verkehrsrechtliche Anordnung durchführen.
Anfallende Gebühren für verkehrsrechtliche Anordnung
über 100,00 Euro bis 200,00 Euro.
Menge: 20,000 St

**1.2.20 Verk.sich. kürzerer Dauer durchf. Verk.konzept AG*stat. Arbeitsst. 4 bis 8 Std. Anordnung**
Verkehrssicherung an Arbeitsstellen von kürzerer Dauer
betriebsfertig aufbauen, vorhalten, warten, instand
setzen, betreiben und abbauen. Vorübergehende Verkehrssicherungsmaßnahmen durchführen.
Nach Baustellenlogistikplan des AG.
Einschließlich dem Auf-,  Abbauen und Betreiben einer transportablen Lichtsignalanlage.
Für stationäre Arbeitsstelle.
Länge des Arbeitsbereiches ca. 30 m.
Gesamtdauer der Verkehrsführung 4 bis 8 Std.
Verkehrsrechtliche Anordnung einholen und zugehörige Unterlagen erstellen. Erforderliche Ortsbesichtigungen zur Erstellung der Planunterlagen für die verkehrsrechtliche Anordnung durchführen.
Anfallende Gebühren für verkehrsrechtliche Anordnung
über 100,00 Euro bis 200,00 Euro.
Menge: 10,000 St

*Hinweis*
Hinweis gilt für folgende Positionen dieses Abschnitts:
Ausführung nur nach Aufforderung durch AG. Die Kontrolle von zusätzlich angeordneten Absperreinrichtungen, Verkehrs- zeichen, etc. ist enthalten und dort einzurechnen.

#### Abschnitt 1.3 Absperreinrichtung,Schilder

*Hinweis*
Hinweis gilt für folgende Positionen dieses Abschnitts:
Ausführung nur nach Aufforderung durch AG. Die Kontrolle von zusätzlich angeordneten Absperreinrichtungen, Verkehrs- zeichen, etc. ist enthalten und dort einzurechnen.

**1.3.10 Absp.g.,Warneinr. aufb. u. abb. Schr.bake doppels*Typ RA1**
Absperrgerät oder Warneinrichtung betriebsfertig aufbauen und abbauen. Vorhalten, Kontrolle, Wartung, In-
standsetzung und Betreiben werden gesondert vergütet.
Vorübergehende Verkehrssicherungsmaßnahmen durchführen.
70 v. H. des Preises werden nach betriebsfertigem Aufbau, der Rest nach Abbau vergütet.
Schraffenbake Größe 1000 x 250 mm doppelseitig.
Mit retroreflektierender Folie Klasse RA1.
Menge: 10,000 St

**1.3.20 Absp.g.,Warneinr. vorhalten wie Vorposition**
Absperrgerät oder Warneinrichtung vorhalten, warten,
instand setzen und betreiben. Vorübergehende Verkehrssicherungsmaßnahmen durchführen. Die Kontrolle wird gesondert vergütet.
Absperrgerät oder Warneinrichtung wie in Vorposition
beschrieben.
Abrechnung nach Stück und Tag.
Menge: 3000,000 Std

**1.3.30 Absp.g.,Warneinr. aufb. u. abb. Abspsch. 250x2000*Typ RA1**
Absperrgerät oder Warneinrichtung betriebsfertig aufbauen und abbauen. Vorhalten, Kontrolle, Wartung, In-
standsetzung und Betreiben werden gesondert vergütet.
Vorübergehende Verkehrssicherungsmaßnahmen durchführen.
70 v. H. des Preises werden nach betriebsfertigem Aufbau, der Rest nach Abbau vergütet.
Absperrschranke Größe 250 x 2000 mm mit Aufstellvorrichtung.
Mit retroreflektierender Folie Klasse RA1.
Menge: 10,000 St

**1.3.40 Absp.g.,Warneinr. vorhalten wie Vorposition**
Absperrgerät oder Warneinrichtung vorhalten, warten,
instand setzen und betreiben. Vorübergehende Verkehrssicherungsmaßnahmen durchführen. Die Kontrolle wird gesondert vergütet.
Absperrgerät oder Warneinrichtung wie in Vorposition
beschrieben.
Abrechnung nach Stück und Tag.
Menge: 3000,000 Std

**1.3.50 Absp.g.,Warneinr. aufb. u. abb. Abspsch. 250x2000*Typ RA1 3 Strah.eins.gelb*Versorg. Wahl AN**
Absperrgerät oder Warneinrichtung betriebsfertig aufbauen und abbauen. Vorhalten, Kontrolle, Wartung, In-
standsetzung und Betreiben werden gesondert vergütet.
Vorübergehende Verkehrssicherungsmaßnahmen durchführen.
70 v. H. des Preises werden nach betriebsfertigem Aufbau, der Rest nach Abbau vergütet.
Absperrschranke Größe 250 x 2000 mm mit Aufstellvorrichtung.
Mit retroreflektierender Folie Klasse RA1.
Mit 3 Richtstrahlern einseitig, gelbes Dauerlicht, WL1.
Energieversorgung nach Wahl des AN.
Menge: 10,000 St

**1.3.60 Absp.g.,Warneinr. vorhalten wie Vorposition**
Absperrgerät oder Warneinrichtung vorhalten, warten,
instand setzen und betreiben. Vorübergehende Verkehrssicherungsmaßnahmen durchführen. Die Kontrolle wird gesondert vergütet.
Absperrgerät oder Warneinrichtung wie in Vorposition
beschrieben.
Abrechnung nach Stück und Tag.
Menge: 3000,000 Std

**1.3.70 Verkehrsschild aufbauen u. abbauen Ronde,Dreie.Quad.*Größe 2 Typ RA1*Höhe 2,00 m**
Verkehrsschild aufbauen und abbauen. Vorhalten, Kontrolle, Wartung und Instandsetzung werden gesondert
vergütet. Aufstellvorrichtung nach statischen Erfordernissen. Vorübergehende Verkehrssicherungsmaßnahmen
durchführen. 70 v. H. des Preises werden nach Aufbau,
der Rest nach Abbau vergütet.
Verkehrsschild = Ronde, Dreieck, Quadrat.
Größe 2.
Retroreflektierend mit Folie Klasse RA1.
Aufstellhöhe über der Verkehrsfläche = 2,00 m.
Menge: 10,000 St

**1.3.80 Verkehrsschild vorhalten wie Vorposition**
Verkehrsschild vorhalten, warten und instand setzen.
Vorübergehende Verkehrssicherungsmaßnahmen durchführen.
Die Kontrolle wird gesondert vergütet.
Verkehrsschild wie in Vorposition beschrieben.
Abrechnung nach Stück und Tag.
Menge: 3000,000 Std
